# Aislante HCONTROL HYBRID en fachada por el interior grapado sobre rastreles de madera - de Actis

- Propiedad del archivo: CONSTRUNARIO
- Formato: FIEBDC-3/2012
- Programa: Construnario Versión 3.51
- Fecha de los precios: 08/04/2022
- Divisa: EUR
- Código: actis-en-esp

**Pe87001** m2 Aislante HCONTROL HYBRID en fachada por el interior grapado sobre rastreles de madera - de Actis
Aislamiento térmico de fachada por el interior mediante aislante ultra fino multi-reflector HCONTROL HYBRID, 45 mm de espesor, barrera de vapor (Sd>200) totalmente impermeable al aire y al agua, emisividad declarada de sus caras externas después de envejecimiento de 0,06, Resistencias Térmicas Declaradas R de 1,9 m².K/W sin cámara y 3,2m².K/W asociado a 2 cámaras de aire inmóvil de 20 mm según norma UNE 16012 (flujo de calor horizontal), certificado mediante DIT 628/17 y marcado CE según norma UNE 13984, fijado grapado sobre rastreles de madera de 40x30mm y p.p. de corte y colocación.

| Código | Ud | Descripción | Rendimiento |
|---|---|---|---|
| 87001 | m2 | Aislante HCONTROL HYBRID (material) | 1.130 |
| PPNN007 | m | P.P. Cinta Isodhesif (material) | 2.000 |
| %PP010 | m | P.P. Rastreles 40 x 30 mm (29/04/2019) | 1.000 |
| PP008 | u | P.P. Tornillería (material; 11/06/2019) | 0.900 |
| MOC030 | h | Oficial 1ª construcción (mano de obra; 12/05/2020) | 0.150 |
| MOC070 | h | Peón ordinario (mano de obra; 12/05/2020) | 0.075 |

## Recursos

**87001** m2 Aislante HCONTROL HYBRID
El HCONTROL HYBRID aúna dos funciones en un sólo producto: aislamiento térmico y barrera de vapor. Se reduce el coste de la mano de obra y el espesor del aislamiento manteniendo el coeficiente de transmisión U exigido. Puede utilizarse sólo o conjuntamente con cualquier otro tipo de aislante. Resistencia al vapor de agua Z > 1.000 MNs/g y Sd > 200 m, el HCONTROL HYBRID impide la difusión del vapor de agua a través de la estructura del edificio, evitando así todo riesgo de condensación intersticial. El HCONTROL HYBRID es impermeable al aire evitando así las pérdidas de calor por infiltraciones y debidas a la convección térmica. Gracias a su estructura multicapa, y sus dos caras externas de baja emisividad(0,06), el HCONTROL HYBRID de 45 mm de espesor, aporta valores de resistencia R declaradas de 1,90 m2.K/W intrínseca (sin cámara de aire, en contacto directo con el soporte) y 3,20 m².K/W asociado a dos cámaras de aire de 20 mm (flujo horizontal), tal y como se recoge en el documento de idoneidad técnica DIT 628/17 emitido por el Instituto Eduardo Torroja.

**PPNN007** m P.P. Cinta Isodhesif
Cinta Isodhesif.

**%PP010** m P.P. Rastreles 40 x 30 mm
Rastreles.

**PP008** u P.P. Tornillería
Tornillería.

**MOC030** h Oficial 1ª construcción
Mano de obra oficial 1ª

**MOC070** h Peón ordinario
Mano de obra Peón
