# Panel alveolar aislante Hybris de 50 mm de espesor cortado a 410 mm - R(m2.K/w)=1,50 - de Actis

- Propiedad del archivo: CONSTRUNARIO
- Formato: FIEBDC-3/2012
- Programa: Construnario Versión 3.51
- Fecha de los precios: 08/04/2022
- Divisa: EUR
- Código: actis-en-esp

**P_H50C-ES-1200-410** m2 Panel alveolar aislante Hybris de 50 mm de espesor cortado a 410 mm - R(m2.K/w)=1,50 - de Actis
Aislamiento de fachada por el interior mediante aislante HYBRIS de ACTIS, constituido por paneles semirígidos de 410x1200 mm con estructura alveolar en forma de nido de abeja, revestidos en sus caras externas con láminas de baja emisividad actúando como barrera de vapor, de 50 mm de espesor, certificado con marcado CE mediante Evaluación Técnica Europea (ETE) 13/012 emitida según Documento de Evaluación Europea (DEE) 12.01/12 Productos Aislantes térmicos reflexivos para aplicaciones en la edificación y DIT 628/17, con una conductividad térmica ?D = 0,033 W / (m•K), Rnúcleo = 1,50 m2.K/W, emisividad de la lámina externa de 0,06 (UNE EN 16012), densidad de 9,5Kg/m³, clase de reacción al fuego F y un Sd>90, colocado entre montantes de un ancho >= 46mm y modulados a 400 mm entre ejes y p.p. de corte y colocación.

| Código | Ud | Descripción | Rendimiento |
|---|---|---|---|
| H50C-ES-1200-410 | m2 | Aislante HYBRIS 50 mm cortado a 410 mm (material) | 1.000 |
| MOC030 | h | Oficial 1ª construcción (mano de obra; 12/05/2020) | 0.040 |
| MOC070 | h | Peón ordinario (mano de obra; 12/05/2020) | 0.020 |

## Recursos

**H50C-ES-1200-410** m2 Aislante HYBRIS 50 mm cortado a 410 mm
El aislante alveolar Hybris esta compuesto por una estructura alveolar en forma de nido de abeja fabricada a partir de una alternancia de capas de espumas de polietileno de células cerradas conformadas y unas láminas metalizadas de muy baja emisividad. Los paneles HYBRIS tienen una conductividad térmica ?D = 0,033 W/m.K y una emisividad después de envejecimiento de 0,06, ambas certificadas mediante marcado CE según ETE 13/012. Además el DIT 628/17 emitido por el Instituto Eduardo Torroja certifica la idoneidad técnica del sistema HYBRIS para su aplicación en paredes y cubiertas como aislamiento térmico, acústico y estanqueidad en cualquier tipo de edificios: residencial, industrial o terciario. La presencia de una lámina de baja emisividad (0,06), que actúa además como barrera de vapor (Sd > 90) evitando cualquier riesgo de condensación intersticial, permite obtener una resistencia térmica adicional al asociarse a una cámara de aire no ventilada según la configuración de la puesta en obra. Resistencias adicionales para cámaras >= 2 cm (según norma UNE EN ISO 6946): - Pared (flujo calor horizontal): 0,64 m2.K/W -Cubierta, Techo (flujo calor ascendente): 0,44 m2.K/W Ventajas adicionales: - Certificado A+ (Calidad del aire interior) - Muy bajo impacto ambiental (DAP según norma UNE EN 15804) - Confort de instalación: no irritante y muy ligero (9,5 Kg/m3)

**MOC030** h Oficial 1ª construcción
Mano de obra oficial

**MOC070** h Peón ordinario
Mano de obra Peón
