# Aislante BOOST'R HYBRID en cubierta inclinada por el exterior sobre rastreles - de Actis

- Propiedad del archivo: CONSTRUNARIO
- Formato: FIEBDC-3/2012
- Programa: Construnario Versión 3.51
- Fecha de los precios: 08/04/2022
- Divisa: EUR
- Código: actis-en-esp

**Pb80217** m2 Aislante BOOST'R HYBRID en cubierta inclinada por el exterior sobre rastreles - de Actis
Aislamiento térmico de cubierta por el exterior mediante aislante ultra fino multi-reflector BOOST'R HYBRID, de 35 mm de espesor, impermeable y transpirable (Sd=0,11) , emisividades 0,31/0,05 (exterior/interior) declaradas de sus caras externas, Resistencias Térmicas Declaradas R de 1,35 m².K/W sin cámara y 2,40 m².K/W asociado a 2 cámaras de aire inmóvil de 20 mm según norma UNE 16012, certificado mediante DIT 628/17 y marcado CE según norma UNE 13859 parte 1 y 2, fijado grapado sobre rastreles de 40x30mm y p.p. de corte y colocación.

| Código | Ud | Descripción | Rendimiento |
|---|---|---|---|
| 80217 | m2 | Aislante BOOST'R HYBRID (material) | 1.100 |
| PPNN007 | m | P.P. Cinta Isodhesif (material) | 2.000 |
| %PP010 | m | P.P. Rastreles 40 x 30 mm (29/04/2019) | 1.000 |
| PP008 | u | P.P. Tornillería (material; 11/06/2019) | 0.900 |
| MOC030 | h | Oficial 1ª construcción (mano de obra; 12/05/2020) | 0.150 |
| MOC070 | h | Peón ordinario (mano de obra; 12/05/2020) | 0.075 |

## Recursos

**80217** m2 Aislante BOOST'R HYBRID
El BOOST’R HYBRID aúna dos funciones en un sólo producto: aislamiento térmico y lámina impermeable transpirable. Se reduce el coste de la mano de obra y el espesor del aislamiento manteniendo el coeficiente de transmisión U exigido. Puede utilizarse sólo o conjuntamente con cualquier otro tipo de aislante. Con un valor Z = 0,55 MNs/g, Sd = 0,11 m, el BOOST’R HYBRID permite la difusión del vapor de agua a través de la envolvente del edificio, evitando así todo riesgo de condensación. Con un valor de permeabilidad al aire < 0,03 m3/(m².h.50Pa), el BOOST’R HYBRID es impermeable al aire evitando así las pérdidas de calor por infiltraciones y debidas a la convección térmica. Su estructura multicapa, y sus dos caras externas de baja emisividad (lado interior = 0,05; lado exterior = 0,31), EL BOOST’R HYBRID de 35 mm de espesor aporta valores de resistencia R declaradas de 1,35 m2.K/W intrínseca (sin cámara de aire - en contacto directo) y 2,40 m².K/W asociado a dos cámaras de aire de 20 mm (flujo horizontal), tal y como se recoge en el documento de idoneidad técnica DIT 628/17 emitido por el Instituto Eduardo Torroja.

**PPNN007** m P.P. Cinta Isodhesif
Cinta Isodhesif.

**%PP010** m P.P. Rastreles 40 x 30 mm
Rastreles.

**PP008** u P.P. Tornillería
Tornillería.

**MOC030** h Oficial 1ª construcción
Mano de obra oficial 1ª

**MOC070** h Peón ordinario
Mano de obra Peón
