# BOOST' R1 Lámina impermeable y transpirable - de Actis

- Propiedad del archivo: CONSTRUNARIO
- Formato: FIEBDC-3/2012
- Programa: Construnario Versión 3.51
- Fecha de los precios: 08/04/2022
- Divisa: EUR

**83006** m BOOST' R1 Lámina impermeable y transpirable - de Actis
Aplicaciones: • Tanto en obras de nueva construcción, como de rehabilitación. • Cubiertas inclinadas con más de 10º de pendiente. - Forjado hormigón. - Entarimado o panel de madera. - Colocación en la cara exterior del aislante tradicional. • Fachadas ventiladas. - Colocación en la cara exterior del aislante tradicional. • Muros de sótanos enterrados. - Colocación entre la huevera y la pared.
