# Loseta Gama 55

- Propiedad del archivo: CONSTRUNARIO
- Formato: FIEBDC-3/2012
- Programa: Construnario Versión 3.51
- Fecha de los precios: 17/12/2015
- Divisa: EUR

**FGLOSG** u Loseta Gama 55
Losetas para uso cotidiano, utilizadas para adornar jardines, cubrir terrazas o patios, etc. Medidas disponibles: - 500x500x55 mm. - 700x700x55 mm. - 1000x1000x55 mm. Acabados disponibles: - Clavada. - Atornillada. Colores: - Verde. - Marrón.
