# Tarima autoclave R4

- Propiedad del archivo: CONSTRUNARIO
- Formato: FIEBDC-3/2012
- Programa: Construnario Versión 3.51
- Fecha de los precios: 17/12/2015
- Divisa: EUR

**FGTARAU** m2 Tarima autoclave R4
Tarima autoclave, clase de riesgo 4. Medidas: - 1220x94x23 mm. - 2440x94x23 mm. - 1500x140x28 mm. Colores: - Verde. - Marrón.
