# Lamina de revestimiento exterior

- Propiedad del archivo: CONSTRUNARIO
- Formato: FIEBDC-3/2012
- Programa: Construnario Versión 3.51
- Fecha de los precios: 17/12/2015
- Divisa: EUR

**FGLAM** m2 Lamina de revestimiento exterior
Laminas de madera para recubrimiento exterior de fachadas. El producto autoclave, completamente exento de arsénico y cromo, es un producto ecológico inscrito en el Registro Oficial de la Dirección de Sanidad (Homologado por la UE) que sigue el procedimiento de Bethell. Medidas disponibles: - 100x2400x25 mm. - 130x2400x20 mm. - 150x2400x25 mm. Colores: - Verde. - Marrón.
