# Jardinera

- Propiedad del archivo: CONSTRUNARIO
- Formato: FIEBDC-3/2012
- Programa: Construnario Versión 3.51
- Fecha de los precios: 17/12/2015
- Divisa: EUR

**FGJAR** u Jardinera
Jardinera clase de riesgo 4. Se caracterizan por su estilo rústico. Ideales para decorar terrazas, espacios comunes y jardines. Medidas disponibles: - 210x500x190 mm. - 280x600x200 mm. - 1000x1000x800 mm. - 470x470x400 mm. - 520x520x400 mm. - 600x600x530 mm. - 930x470x400 mm. Colores: - Verde. - Marrón.
