# Loseta modelo casa

- Propiedad del archivo: CONSTRUNARIO
- Formato: FIEBDC-3/2012
- Programa: Construnario Versión 3.51
- Fecha de los precios: 17/12/2015
- Divisa: EUR

**FGLOSC** u Loseta modelo casa
Losetas de madera para uso cotidiano, utilizadas para adornar jardines, cubrir terrazas o patios, etc. Según el modelo elegido, son ideales para el cubrimiento de bordes de piscinas u otras zonas comunes y de ocio. Medidas disponibles: - 500x500x28 mm. - 500x500x38 mm. - 500x500x40 mm. - 1000x1000x36 mm. - 500x500x34 mm. - 500x500x42 mm. - 700x700x34 mm. - 1000x1000x42 mm. Colores: - Verde. - Marrón.
