# Loseta Pasarela

- Propiedad del archivo: CONSTRUNARIO
- Formato: FIEBDC-3/2012
- Programa: Construnario Versión 3.51
- Fecha de los precios: 17/12/2015
- Divisa: EUR

**FGLOSP** u Loseta Pasarela
Losetas de madera para pasarelas. Están diseñadas para todo tipo de superficies tales como playas, lugares de ocio, duchas. Medidas disponibles: - 1200x1150x80mm - 1200x1150x95mm Acabados disponibles: - Clavada. - Atornillada. Colores: - Marrón. - Verde.
