# Tarima sendero

- Propiedad del archivo: CONSTRUNARIO
- Formato: FIEBDC-3/2012
- Programa: Construnario Versión 3.51
- Fecha de los precios: 17/12/2015
- Divisa: EUR

**FGTARS** m2 Tarima sendero
Losetas de madera para senderos. Permite la creación de paseos marítimos, escalones, bordillos, pasarelas, vallados, barandillas, etc. Medidas disponibles: - 2500x140x70 mm. - 2500x140x50 mm. Color: - Verde. - Marrón.
