# Tablero Superpan P4 - 2040x900 mm

- Propiedad del archivo: CONSTRUNARIO
- Formato: FIEBDC-3/2012
- Programa: Construnario Versión 3.51
- Fecha de los precios: 17/12/2015
- Divisa: EUR

**TABSP4** m2 Tablero Superpan P4 - 2040x900 mm
SuperPan Tech P4 es un tablero compuesto por caras externas de fibra de madera e interior de partículas de madera aglomeradas, para uso estructural. Clasificado como tablero estructural clase técnica P4, tablero estructural para ambiente seco. SuperPan Tech P4 está certificado para uso estructural de altas prestaciones en ambiente seco, y entre sus aplicaciones podemos destacar: - Construcción de entreplantas industriales. - Construcción de forjados. - Plataformas de almacenaje y estanterías industriales. - Rehabilitación y renovación de espacios. - Construcción residencial. - Sistemas constructivos innovadores. Espesores disponibles: - 16 mm. - 19 mm. - 30 mm.
