# Tablero Superpan P5 - 2500x1830 mm

- Propiedad del archivo: CONSTRUNARIO
- Formato: FIEBDC-3/2012
- Programa: Construnario Versión 3.51
- Fecha de los precios: 17/12/2015
- Divisa: EUR

**TABSP5** m2 Tablero Superpan P5 - 2500x1830 mm
SuperPan Tech P5 es un tablero compuesto por caras externas de fibra e interior de particulas de madera aglomeradas, para uso en ambiente húmedo y estructural. Está certificado para uso estructural de altas prestaciones en ambiente seco, y entre sus aplicaciones podemos destacar: - Construcción de entreplantas industriales. - Construcción de forjados. - Plataformas de almacenaje y estanterías industriales. - Rehabilitación y renovación de espacios. - Construcción residencial. - Sistemas constructivos innovadores. Espesores disponibles_ - 16 mm. - 19 mm.
