# Fimapan Hidrófugo

- Propiedad del archivo: CONSTRUNARIO
- Formato: FIEBDC-3/2012
- Programa: Construnario Versión 3.51
- Fecha de los precios: 17/12/2015
- Divisa: EUR

**FMPHIDRO** m2 Fimapan Hidrófugo
Fimapan Hidrófugo es un tablero de partículas de madera aglomerado para uso en ambiente húmedo. Características: - Mayor resistencia al deterioro por efecto de la humedad en exposiciones discontinuas. - Superficie lisa y homogénea. - Admite cualquier tipo de recubrimiento decorativo. - Alta resistencia mecánica. - Clasificación P3: aplicaciones de interior en ambiente húmedo y E1: bajo contenido en formaldehido. Específico para usos no estructurales en ambiente húmedo. Usos habituales: - Mobiliario de cocina y baño: encimeras y módulos - Base para cubiertas - Revestimientos interiores de bajo cubierta - Suelos de autocaravanas Consultar nuestra red comercial
