# Fibrapan Hidrófugo

- Propiedad del archivo: CONSTRUNARIO
- Formato: FIEBDC-3/2012
- Programa: Construnario Versión 3.51
- Fecha de los precios: 31/05/2016
- Divisa: EUR

**FBPHIDRO** m2 Fibrapan Hidrófugo
Fibrapan Hidrófugo E-Z es un tablero de fibras de madera (MDF) para uso en ambiente húmedo. Características: Mayor estabilidad dimensional, baja hinchazón y absorción y excelente calidad de mecanizado son las cualidades más destacables de estos productos. Al ser tableros de alta resistencia a los efectos de la humedad se pueden utilizar en condiciones mucho más rigurosas que un MDF estándar. Sin embargo en ambientes donde se produce un contacto intermitente con el agua, como cocinas, baños y algunas aplicaciones de construcción se debe tomar una especial precaución insistiendo en el proceso de sellado/acabado, particularmente en los cantos que están al descubierto para evitar una posible penetración de agua en el interior del tablero. Se identifican mediante una inscripción en los cantos. Clasificación E1: bajo contenido en formaldehído Aplicaciones: Aplicaciones diversas tales como: mobiliario de cocina y de baño, rodapiés, marcos de puertas, molduras, decoración interior. Consultar nuestra red comercial
