# Fimapan Ignífugo B-s2, d0

- Propiedad del archivo: CONSTRUNARIO
- Formato: FIEBDC-3/2012
- Programa: Construnario Versión 3.51
- Fecha de los precios: 17/12/2015
- Divisa: EUR

**FMPIGNI** m2 Fimapan Ignífugo B-s2, d0
Fimapan Ignífugo es un tablero de partículas de madera aglomerado con bajo grado de inflamabilidad. Características: - Bajo grado de inflamabilidad. - Superficie lisa y homogénea. - Admite cualquier tipo de recubrimiento decorativo. - Clasificación B-s2, d0 según EN 13501 y E1: bajo contenido en formaldehído. - Debido a las sales ignifugantes utilizadas es conveniente ajustar la resina / proceso a utilizar en su recubrimiento. - Finsa ofrece un tipo de resina especialmente desarrollado para este proceso. Consultar nuestra red comercial.
