# Fibrapan Ignífugo

- Propiedad del archivo: CONSTRUNARIO
- Formato: FIEBDC-3/2012
- Programa: Construnario Versión 3.51
- Fecha de los precios: 01/06/2016
- Divisa: EUR

**FBPIGNI** m2 Fibrapan Ignífugo
Fibrapan Ignífugo es un tablero de fibras de madera (MDF) de espesor medio con un bajo grado de inflamabilidad. Los tableros ignífugos están especialmente concebidos para aplicaciones en las que sea necesaria una reacción al fuego mejorada. Gran estabilidad dimensional. Baja hinchazón. Baja absorción. Puede ser mecanizado. Debido a las sales ignifugantes utilizadas es conveniente ajustar la resina / proceso a utilizar en su recubrimiento, rechapado o laminado. Finsa ofrece un tipo de resinas especialmente desarrollado para este proceso. Reacción al fuego según EN 13501: B-s2, d0. Clasificación E1: bajo contenido en formaldehído. Puede ser utilizado como revestimiento de paredes de interior, tabiques, stands de ferias, techos, puertas, mamparas... Se usa a menudo en recepciones de hoteles, oficinas, o edificios públicos como bibliotecas, escuelas, juzgados, hospitales o cines. Consultar nuestra red comercial.
