# Fibracolour Ignífugo B-s2, d0

- Propiedad del archivo: CONSTRUNARIO
- Formato: FIEBDC-3/2012
- Programa: Construnario Versión 3.51
- Fecha de los precios: 17/12/2015
- Divisa: EUR

**FBCIGNI** m2 Fibracolour Ignífugo B-s2, d0
Fibracolour® Ignífugo es un tablero de fibras de madera (MDF) coloreado en toda la masa, con bajo grado de inflamabilidad. Características: - Ofrece nuevas posibilidades en el campo de la decoración y el interiorismo, permitiendo una gran variedad de efectos estéticos y acabados innovadores, como lacas, ceras o barnices transparentes. Puede ser recubierto con chapa natural o melamina, creando un contraste transgresor entre la superficie y los cantos del producto. - Fibracolour es un producto fabricado con pigmentos en base acuosa no tóxicos y con una baja concentración de formaldehído (clasificación E1). Por tanto, garantiza una convivencia perfecta y segura con el medio ambiente y se presenta como alternativa ideal para su uso en espacios cerrados. - El producto garantiza solidez, consistencia e intensidad de los colores de acuerdo con nuestros estrictos controles de calidad. Por todo ello, su coloración es perfectamente uniforme en toda la dimensión del tablero, y es resistente a la luz natural y artificial. - Fibracolour le permite una fácil y rápida reparación de posibles daños superficiales. Un simple lijado superficial corrige arañazos o golpes devolviendo el producto a su estado original, sin observarse cambios de tonalidad. Clasificación B-s2, d0 según EN 13501. Fibracolour Ignifugo permite dar una respuesta eficaz al mercado más exigente e innovador como: - Complementos arquitectónicos. - Decoración de interiores. - Obras públicas. - Montaje de elementos decorativos para ferias y exposiciones. - Montaje de tiendas y locales comerciales. - Fabricación de logotipos y textos con efectos 3D. - Técnicas de pantografiado sin decoración adicional Consultar nuestra red comercial.
