# Finlight

- Propiedad del archivo: CONSTRUNARIO
- Formato: FIEBDC-3/2012
- Programa: Construnario Versión 3.51
- Fecha de los precios: 17/12/2015
- Divisa: EUR

**FINLIG** m2 Finlight
Finlight es un tablero ligero compuesto por caras de MDF delgado (Fibranor) y relleno de MDF muy ligero (Iberpan 300). Características: Finlight es un tablero innovador que permite una reducción considerable en el peso, consiguiendo que el manejo sea más fácil y cómodo. Su superficie permite el lacado y el recubrimiento con materiales decorativos como la chapa natural, estratificado HPL o finish foil. Algunas de las ventajas derivadas del uso de FINLIGHT son las siguientes: - Ligereza. - Disminución considerable del peso de piezas de grandes dimensiones y voluminosas. Resistencia y estabilidad. - Excepcional resistencia a la flexión, potenciada por la propia formación de Finlight (formado por tres tableros sólidos). - Fácil manejo. Finlight admite procesos estándar de manipulación, corte y canteado Gama y diseño. - Gama muy amplia de espesores y calidades que permite adaptar FinLight a todo tipo de contexto y aplicación. Ventajas logísticas. - Perfecto optimizado desde el punto de vista del transporte y del almacenamiento. - - Otras ventajas: Optimiza el uso de materias primas, ayudando a la conservación del medio ambiente. Clasificación E1: bajo contenido en formaldehído. Consultar nuestra red comercial
