# Finsa Greenpanel

- Propiedad del archivo: CONSTRUNARIO
- Formato: FIEBDC-3/2012
- Programa: Construnario Versión 3.51
- Fecha de los precios: 17/12/2015
- Divisa: EUR

**FINGREPA** m2 Finsa Greenpanel
Finsa GreenPanel es un tablero ultraligero con una alta resistencia, formado por caras e interior de MDF delgado, este último dispuesto en forma de cuadrícula. Características: Este innovador tablero ha sido desarrollado para aplicaciones que requieren la combinación de espesores gruesos, bajo peso y alta estabilidad y resistencia. - Admite el canteado con la misma maquinaria habitualmente usada para otros tableros derivados de la madera. - Recomendamos un canto PVC o ABS en un espesor de 2 mm. Finsa Greenpanel es un tablero constructivo, con un peso extremadamente bajo, entre 74 y 250 kg/m3 en función del espesor. - Clasificación E1: bajo contenido en formaldehído Consultar nuestra red comercial
