# Aluminio Arosa

- Propiedad del archivo: CONSTRUNARIO
- Formato: FIEBDC-3/2012
- Programa: Construnario Versión 3.51
- Fecha de los precios: 01/06/2016
- Divisa: EUR

**DI_ALAR** u Aluminio Arosa
Recubrimiento con melamina Gama DUO. Acabados: - Soft III
