# Poro arenado

- Propiedad del archivo: CONSTRUNARIO
- Formato: FIEBDC-3/2012
- Programa: Construnario Versión 3.51
- Fecha de los precios: 01/06/2016
- Divisa: EUR

**ACA_POAR** u Poro arenado
Poro lineal ligeramente ondulado. Diseños: - Pino Pasadena. - Roble Caviar. - Wengue Luna. - Teka Asturias. - Roble Modena. - Roble Jerez. - Roble Foscari. - Pino Zermatt. - Pino Malmo. - Pino Ginebra. - Pino Chamonix. - Pino Árido. - Olmo Toronto. - Olmo Ontario. - F-Viguera. - F-Expresso. - Chambery Larch. - Cerezo Hanami. - CB Blanco. - Arava Stripes.
