# Textil

- Propiedad del archivo: CONSTRUNARIO
- Formato: FIEBDC-3/2012
- Programa: Construnario Versión 3.51
- Fecha de los precios: 02/06/2016
- Divisa: EUR

**ACA_TEXT** u Textil
Textura con tramas de aspecto textil. Diseños: - White Garden. - Textil Cuero. - Tessuto. - Lino Habana. - Lino Cancún. - Garden. - Flor Textil. - Espiga Sal. - Espiga Pimienta.
