# Nude

- Propiedad del archivo: CONSTRUNARIO
- Formato: FIEBDC-3/2012
- Programa: Construnario Versión 3.51
- Fecha de los precios: 01/06/2016
- Divisa: EUR

**ACA_NUDE** u Nude
Acabado de aspecto y tacto cuero, mate. Acabado Flexible de Gama DUO.
