# Finsa Natur - Precompuestas

- Propiedad del archivo: CONSTRUNARIO
- Formato: FIEBDC-3/2012
- Programa: Construnario Versión 3.51
- Fecha de los precios: 18/12/2015
- Divisa: EUR

**FINNATPRE** m2 Finsa Natur - Precompuestas
Tableros disponibles: - Fimapan std. - Fimapan H P3. - Fimapan Ignífugo B-s2, d0. - Fibrapan std. - Fibrapan hidrófugo MDF.HLS. - Fibrapan ignífugo B-s2, d0. - Fimplynatur. Espesores disponibles_ -6 mm. - 9 mm. - 10 mm. - 11 mm. - 13 mm. - 16 mm. - 19 mm. - 22 mm. - 23 mm. - 26 mm. - 31 mm. - 41 mm. Medidas disponibles: - 2440x1220 mm. - 2440x1830 mm. - 2480x1880 mm. - 2500x1830 mm. - 2750x1830 mm. - 3050x1220 mm - 2500x1250 mm. Acabados disponibles: - CR1 Cerezo catedral. - Ebano 2E375/00 - 027 Nogal catedral - Roble mallado 2R534/X3. - Roble mallado EBX2R533/X3. - Teka ST2T297/00/Y17. - Wengue mallado 2P120/X3. - Wengue mallado ST2V46/2/Y32. - Wengue mallado WE-CTH-M-04 - Zebrano 7T235/00/Y17.
