# Finsa Natur - Chapas naturales claras

- Propiedad del archivo: CONSTRUNARIO
- Formato: FIEBDC-3/2012
- Programa: Construnario Versión 3.51
- Fecha de los precios: 18/12/2015
- Divisa: EUR

**FINNATCHNATC** m2 Finsa Natur - Chapas naturales claras
Tableros disponibles: - Fimapan std. - Fimapan H P3. - Fimapan Ignífugo B-s2, d0. - Fibrapan std. - Fibrapan hidrófugo MDF.HLS. - Fibrapan ignífugo B-s2, d0. - Fimplynatur. Espesores disponibles_ -6 mm. - 9 mm. - 10 mm. - 11 mm. - 13 mm. - 16 mm. - 19 mm. - 22 mm. - 23 mm. - 26 mm. - 31 mm. - 41 mm. Medidas disponibles: - 2440x1220 mm. - 2440x1830 mm. - 2480x1880 mm. - 2500x1830 mm. - 2750x1830 mm. - 3050x1220 mm - 2500x1250 mm. Acabados disponibles: - A66 Abedul. - A68 Aliso. - A20 cerezo. - A31 Eucalipto. - A27 Fresno. - A13 Haya blanca. - A25 Haya vaporizada. - A14 Iroko. - A26 Maple. - A05 Mukali. - A57 Pino. - A02 Pino gallego mallado. - A02 Pino gallego. - AB4 Pino Valsain. - A21 Roble blanco. - A21 Roble blanco mallado. - A22 Roble rojo. - A60 Sicomoro.
