# Finsa Natur - Chapas naturales oscuras

- Propiedad del archivo: CONSTRUNARIO
- Formato: FIEBDC-3/2012
- Programa: Construnario Versión 3.51
- Fecha de los precios: 18/12/2015
- Divisa: EUR

**FINNATCHNATO** m2 Finsa Natur - Chapas naturales oscuras
Tableros disponibles: - Fimapan std. - Fimapan H P3. - Fimapan Ignífugo B-s2, d0. - Fibrapan std. - Fibrapan hidrófugo MDF.HLS. - Fibrapan ignífugo B-s2, d0. - Fimplynatur. Espesores disponibles_ -6 mm. - 9 mm. - 10 mm. - 11 mm. - 13 mm. - 16 mm. - 19 mm. - 22 mm. - 23 mm. - 26 mm. - 31 mm. - 41 mm. Medidas disponibles: - 2440x1220 mm. - 2440x1830 mm. - 2480x1880 mm. - 2500x1830 mm. - 2750x1830 mm. - 3050x1220 mm - 2500x1250 mm. Acabados disponibles: - A87 Caoba. - A28 Castaño. - A86 Cedro. - A83 Embero. - A50 Nogal. - A01 Sapeli mallado. - A19 Sapeli catedral. - A54 Tola. - A47 Ukola. - A70 Zebrano.
