# Finfloor Quattro Comm

- Propiedad del archivo: CONSTRUNARIO
- Formato: FIEBDC-3/2012
- Programa: Construnario Versión 3.51
- Fecha de los precios: 18/12/2015
- Divisa: EUR

**FINFQCOM** m2 Finfloor Quattro Comm
FINFloor Quattro está formado por un soporte base de alta densidad fabricado a base de fibras de madera unidas con colas y resinas especiales (High Density Fiberboard o tablero de fi bras de alta densidad). Este es el que le confiere al suelo laminado una buena estabilidad dimensional, una resistencia al impacto extraordinaria (en comparación por ejemplo con las maderas macizas) y una moldurabilidad óptima que permite su mecanizado con sistemas de encaje modernos para facilitar la labor de montaje. Acabados disponibles: - Roble tabla. - Roble nieve Matt Oil. - Abedul Halloween Matt Oil. - Madera vieja. - Cerezo tabla. - Maple Columbia. - Pino viejo. - Haya 0102. - Teca Birmana. - Roble europeo. - Merbau Premium. - Álamo azul. - Roble primavera. Mantas: - Manta Twin. - Manta PE Finfloor. - Manta Silent Finfloor.
