# Finfloor Quattro Country

- Propiedad del archivo: CONSTRUNARIO
- Formato: FIEBDC-3/2012
- Programa: Construnario Versión 3.51
- Fecha de los precios: 18/12/2015
- Divisa: EUR

**FINFQCOU** m2 Finfloor Quattro Country
FINFloor Quattro está formado por un soporte base de alta densidad fabricado a base de fibras de madera unidas con colas y resinas especiales (High Density Fiberboard o tablero de fi bras de alta densidad). Este es el que le confiere al suelo laminado una buena estabilidad dimensional, una resistencia al impacto extraordinaria (en comparación por ejemplo con las maderas macizas) y una moldurabilidad óptima que permite su mecanizado con sistemas de encaje modernos para facilitar la labor de montaje. Acabados disponibles: - Maple salvaje. - Roble francés. - Pino centenario. - Castaño centenario. - Roble centenario. - Haya Atenea opt G. - Roble Atenea opt G. - Nogal Atenea opt G. - Pino Atenea opt G. - Pino Minerva opt V. - Roble Minerva opt V. Mantas: - Manta Twin. - Manta PE Finfloor. - Manta Silent Finfloor.
