# Finfloor Quattro Style

- Propiedad del archivo: CONSTRUNARIO
- Formato: FIEBDC-3/2012
- Programa: Construnario Versión 3.51
- Fecha de los precios: 18/12/2015
- Divisa: EUR

**FINFQSTY** m2 Finfloor Quattro Style
FINFloor Quattro está formado por un soporte base de alta densidad fabricado a base de fibras de madera unidas con colas y resinas especiales (High Density Fiberboard o tablero de fi bras de alta densidad). Este es el que le confiere al suelo laminado una buena estabilidad dimensional, una resistencia al impacto extraordinaria (en comparación por ejemplo con las maderas macizas) y una moldurabilidad óptima que permite su mecanizado con sistemas de encaje modernos para facilitar la labor de montaje. Acabados disponibles: - Doussie Casablanca. - Merbau clásico. - Cerezo Málaga. - Nogal Naomi. - Wegue noche. - Palisandro río. - Nogal Toscana. - Haya salvaje. - Fresno Luna. Mantas: - Manta Twin. - Manta PE Finfloor. - Manta Silent Finfloor.
