# Faus - óxidos y cerámicas

- Propiedad del archivo: CONSTRUNARIO
- Formato: FIEBDC-3/2012
- Programa: Construnario Versión 3.51
- Fecha de los precios: 18/12/2015
- Divisa: EUR

**FAUSOXID** m2 Faus - óxidos y cerámicas
Suelo laminado Faus óxidos y cerámicas de dimensiones de lama aproximadas 1200x400 mm y 8 mm de espesor fabricado mediante DPL con soporte HDF color verde resistente a la humedad, recubierto inferiormente con papel impregnado con resinas de melamina y superiormente con papel decorativo impregnado con resinas de melamina y overlay, perfilado perimetralmente con clic Fausloc para instalación sin cola, con sistema de protección integrada de juntas JointGuard. Clase AC4 de resistencia a la abrasión. Acabados disponiles: - EN7P Óxido rey. - EN93 Óxido rey. - EN95 Óxido negro. - ENT4 Óxido carbón. - ENTE Óxido plomo. - ENLE Óxido mármol. - 662359 Framefloor Cement. - 662359 Framefloor Porcelain. - 662360 Framefloor Carbonox. - CGXQ Toba Cuita. - CC20 Porcelana Molise. - 4592 Augusta gris.
