# Faus maderas City

- Propiedad del archivo: CONSTRUNARIO
- Formato: FIEBDC-3/2012
- Programa: Construnario Versión 3.51
- Fecha de los precios: 18/12/2015
- Divisa: EUR

**FAUSMADCIT** m2 Faus maderas City
Suelo laminado Faus óxidos y cerámicas de dimensiones de lama aproximadas 1200x400 mm y 8 mm de espesor fabricado mediante DPL con soporte HDF color verde resistente a la humedad, recubierto inferiormente con papel impregnado con resinas de melamina y superiormente con papel decorativo impregnado con resinas de melamina y overlay, perfilado perimetralmente con clic Fausloc para instalación sin cola, con sistema de protección integrada de juntas JointGuard. Clase AC4 de resistencia a la abrasión. Acabados disponiles: - B61A Arce Desoto. - 0927 Cerezo Formosa. - 09AS Cereszi Chiva. - 09B8 Cerezo Maryland. - 09CP Cerezo Columbia. - 0918 Cerezo Kansas. - 1537 Haya Noruega. - 151B Haya Delta. - 151C Haya Redes. - 151D Haya Helena. - 15AV Haya Helsinki. - 15AW Haya Sofía. - 16AY Maple Manila. - 16AY Maple Manila. - 16RG Maple Aurora. - 16XW Maple Carolina. - 16V3 Maple Jordan. - 28DE Peral colmena. - 28E9 Peral Onil. - 3001 Pommery azul. - 3063 Pommery verde. - 3372 Roble chino. - 33BC Roble Aragón. - 33C8 Roble Teruel. - 401 L Wengue Nakuru.
