# Faus maderas Trends

- Propiedad del archivo: CONSTRUNARIO
- Formato: FIEBDC-3/2012
- Programa: Construnario Versión 3.51
- Fecha de los precios: 18/12/2015
- Divisa: EUR

**FAUSTREN** m2 Faus maderas Trends
Suelo laminado Faus óxidos y cerámicas de dimensiones de lama aproximadas 1200x400 mm y 8 mm de espesor fabricado mediante DPL con soporte HDF color verde resistente a la humedad, recubierto inferiormente con papel impregnado con resinas de melamina y superiormente con papel decorativo impregnado con resinas de melamina y overlay, perfilado perimetralmente con clic Fausloc para instalación sin cola, con sistema de protección integrada de juntas JointGuard. Clase AC4 de resistencia a la abrasión. Acabados disponiles: - EU9J Brazilian Cherry Macau. - 3J3P Mahogany Aguano. - 0DCX Olivo teulada. - EC10 Padouck anyejo. - ECPT Padouck tabaco. - EC1I Padouck viejo. - 33FY Roble Boheme. - EG2U Tigerwood Cuiari. - EG3F Tigerwood Irati. - 403O Wengue Luando. - 402X Wengue Mavinga.
