# Módulos para la creación de muebles de cocina de Finsa. Amplia variedad de medidas

- Propiedad del archivo: CONSTRUNARIO
- Formato: FIEBDC-3/2012
- Programa: Construnario Versión 3.51
- Fecha de los precios: 08/11/2022
- Divisa: EUR

**FINMODUL** m Módulos para la creación de muebles de cocina de Finsa. Amplia variedad de medidas
Carcasas para la formación de mobiliario de cocina Finmódulos realizadas con tablero Fimaplast hidrófugo de 16 mm de espesor, trasera de 6 mm. Fondo de módulo bajo 580 mm, módulo alto 330 mm, i/herrajes para montaje. Acabados disponibles: - Blanco medio. - Aluminio. - Haya Daimiel. - Roble Finsa. - Cerezo Merlo. - Arava Stripes. - Lino Esteiro.
