# Frentes de mobiliario de cocina Finporta de Finsa. Permite todo tipo de combinaciones de puertas, cajones, caceroleros, etc

- Propiedad del archivo: CONSTRUNARIO
- Formato: FIEBDC-3/2012
- Programa: Construnario Versión 3.51
- Fecha de los precios: 08/11/2022
- Divisa: EUR

**FINPORTA** m2 Frentes de mobiliario de cocina Finporta de Finsa. Permite todo tipo de combinaciones de puertas, cajones, caceroleros, etc
Bandas postformadas para frentes de cocina. Finporta dispone de una amplia oferta de medidas de anchos adaptados a nuestros módulos de cocina Finmódulos que permiten hacer todo tipo de combinaciones de puertas, cajones, caceroleros, etc... Su aplicación más común son los frentes de cocina, aunque se utilizan también como puertas para armarios, mueble de oficina... Soporte: superPan Decor Espesor: 19 mm Largo: 32850 mm Ancho: desde 298 mm hasta 898 mm Postformado 1 largo: radio 3 (perfil 10)
