# Suelo laminado modelo Merbau Koa de la gama Finfloor 12 de Finsa. Medidas: 194×1331 mm

- Propiedad del archivo: CONSTRUNARIO
- Formato: FIEBDC-3/2012
- Programa: Construnario Versión 3.51
- Fecha de los precios: 08/11/2022
- Divisa: EUR

**FF12_MEK** m2 Suelo laminado modelo Merbau Koa de la gama Finfloor 12 de Finsa. Medidas: 194×1331 mm
Finfloor 12 Más espesor y mayor resistencia. Acabado: Dry Touch.- Este acabado de aspecto mate ofrece una textura real, consiguiendo que el diseño adopte un aspecto de madera cruda que carece de barnices o tratamiento alguno.
