# Compac Plus

- Propiedad del archivo: CONSTRUNARIO
- Formato: FIEBDC-3/2012
- Programa: Construnario Versión 3.51
- Fecha de los precios: 01/06/2016
- Divisa: EUR

**COMPAPLUS** m2 Compac Plus
COMPAC PLUS es un tablero compacto de fibras de madera. COMPAC PLUS es un producto ideal para aplicaciones de interior que requieren una exposición a condiciones de humedad elevada y persistente en el tiempo. Presenta una densidad superior a 1000 kg/m3. Posee excelentes propiedades físico-mecánicas tales como resistencia a la tracción, resistencia a la flexión, módulo de elasticidad y resistencia al impacto. Todo ello unido a su estabilidad se concentra en un producto único de alta calidad, decorativo, fácil de mecanizar, cortar y taladrar, que además no necesita posteriores tratamientos. Clasificación E1: bajo contenido en formaldehído. Las superficies de COMPAC PLUS permiten el recubrimiento con diversos materiales (melamina, laminado de alta presión, chapa de madera natural, etc.). También está disponible el producto recubierto con melamina: COMPACMEL PLUS. Con el que le ofrecemos una amplia gama de acabados y diseños. Consulte a nuestra red comercial. Las principales aplicaciones se centran en ambientes interiores: mobiliario deportivo, taquillas, bancos, separación de WC o baños públicos suspendidos (sin contacto con el suelo), puertas, revestimientos de paredes, laboratorios, hoteles, equipamientos de oficina, etc. Consultar nuestra red comercial
