# CompacMel Plus

- Propiedad del archivo: CONSTRUNARIO
- Formato: FIEBDC-3/2012
- Programa: Construnario Versión 3.51
- Fecha de los precios: 01/06/2016
- Divisa: EUR

**COMMELPLUS** m2 CompacMel Plus
Compacmel Plus es un tablero compacto de fibras de madera, recubierto con papel decorativo impregnado con resinas melaminicas. Su soporte ofrece un buen comportamiento en aplicaciones de interior que requieren una exposición en condiciones de humedad muy elevada y persistente en el tiempo. Fabricación de mobiliario deportivo, taquillas, bancos, separación de WC o baños públicos suspendidos (sin contacto con el suelo), puertas, revestimientos de paredes, laboratorios, hoteles y equipamientos de oficina. Consultar nuestra red comercial.
