# Fibracolour negro

- Propiedad del archivo: CONSTRUNARIO
- Formato: FIEBDC-3/2012
- Programa: Construnario Versión 3.51
- Fecha de los precios: 01/06/2016
- Divisa: EUR

**FIBRCOLNG** m2 Fibracolour negro
Fibracolour es un tablero de fibras de madera (MDF) coloreado en toda la masa. Características: - Ofrece nuevas posibilidades en el campo de la decoración y el interiorismo, permitiendo una gran variedad de efectos estéticos y acabados innovadores, como lacas, ceras o barnices transparentes. Puede ser recubierto con chapa natural o melamina, creando un contraste transgresor entre la superficie y los cantos del producto. - Fibracolour es un producto fabricado con pigmentos en base acuosa no tóxicos y con una baja concentración de formaldehído (clasificación E1). Por tanto, garantiza una convivencia perfecta y segura con el medio ambiente y se presenta como alternativa ideal para su uso en espacios cerrados. - El producto garantiza solidez, consistencia e intensidad de los colores de acuerdo con nuestros estrictos controles de calidad. Por todo ello, su coloración es perfectamente uniforme en toda la dimensión del tablero, y es resistente a la luz natural y artificial. - Fibracolour le permite una fácil y rápida reparación de posibles daños superficiales. Un simple lijado superficial corrige arañazos o golpes devolviendo el producto a su estado original, sin observarse cambios de tonalidad. Aplicaciones: - Fibracolour es un producto ideal para ser utilizado en ambientes comerciales: - Tiendas y locales comerciales: mostradores, expositores. - Arquitectura efímera: stands y exposiciones. - Mobiliario general: mueble auxiliar, mueble de hogar, mobiliario de oficina, mobiliario infantil. - Interiorismo: panelado, mamparas, revestimientos - Grabado de texto o logos con efecto 3D, efectos bajorrelieve. Consultar nuestra red comercial.
