# Suelo laminado modelo wengué premium de la gama Finfloor original de Finsa. Medidas: 1200x189x8mm

- Propiedad del archivo: CONSTRUNARIO
- Formato: FIEBDC-3/2012
- Programa: Construnario Versión 3.51
- Fecha de los precios: 08/11/2022
- Divisa: EUR

**FINO_WEPR** m2 Suelo laminado modelo wengué premium de la gama Finfloor original de Finsa. Medidas: 1200x189x8mm
La gama más amplia con 19 cm de ancho. Más de 50 diseños disponibles: entablillados de 2 ó 3 lamas, monolamas, rústicos, modernos, clásicos.... ¡Escoge tu estilo! Una amplia selección de los diseños de esta gama están disponibles en varias opciones de biselados. Desde biseles a 4 lados que remarcan la belleza de cada tablilla a biseles longitudinales que potencian la linealidad de tu espacio. Consulte la Carta de colores para las opciones de biselado que se ofrecen en cada diseño. Acabado: Poro Flooring.- Acabado con un brillo de aspecto satinado y poro clásico lineal que resulta de carácter universal gracias a su estructura sin estridencias.
