# Suelo laminado modelo roble soberano ártico de la gama Finfloor Style de Finsa. Medidas: 1300x130x8mm

- Propiedad del archivo: CONSTRUNARIO
- Formato: FIEBDC-3/2012
- Programa: Construnario Versión 3.51
- Fecha de los precios: 08/11/2022
- Divisa: EUR

**FIN_RSAR** u Suelo laminado modelo roble soberano ártico de la gama Finfloor Style de Finsa. Medidas: 1300x130x8mm
Tablas estilizadas con diseño de una tabla FINfloor STYLE es la gama con formato más estilizado. Tablillas de 13 cm de ancho y un esbelto largo de 1,3m. que se presentan en más de 30 diseños de maderas monolamas con estructuras y tonos equilibrados. Toda la gama STYLE está disponible sin biseles, o con un elegante biselado a los 4 lados. Consiga estancias originales y atractivas con FINfloor STYLE. Acabado: Nature.- Acabado de poro fino y elegante que , junto a un nivel de brillo medio-alto, consigue reproducir el efecto de una madera recién barnizada dotándola de una textura ligera y suave al tacto.
