# Suelo laminado modelo sucupira de la gama Fiesta Excel de Finsa. Medidas: 1300x130x8mm

- Propiedad del archivo: CONSTRUNARIO
- Formato: FIEBDC-3/2012
- Programa: Construnario Versión 3.51
- Fecha de los precios: 08/11/2022
- Divisa: EUR

**FEX_SUCU** u Suelo laminado modelo sucupira de la gama Fiesta Excel de Finsa. Medidas: 1300x130x8mm
Para los presupuestos más ajustados. Acabados: Poro Flooring.- Acabado con un brillo de aspecto satinado y poro clásico lineal que resulta de carácter universal gracias a su estructura sin estridencias.
