# Junquillo para friso de Finsa. Largo: 2,4 m

- Propiedad del archivo: CONSTRUNARIO
- Formato: FIEBDC-3/2012
- Programa: Construnario Versión 3.51
- Fecha de los precios: 08/11/2022
- Divisa: EUR

**FINJUN** u Junquillo para friso de Finsa. Largo: 2,4 m
Rodapié bajo para aplicaciones en las que la altura de los rodapiés estándar de 70 o 90 resulta excesiva. P. ej.: · Encuentros con puertas correderas de armarios · Galerías · Puertas · Balconeras · Con el zócalo de algunos muebles · etc ... Junquillo Largo: 2,4 m. Piezas por caja: 20.
