# Mamperlán para el remate de escaleras de Finsa

- Propiedad del archivo: CONSTRUNARIO
- Formato: FIEBDC-3/2012
- Programa: Construnario Versión 3.51
- Fecha de los precios: 08/11/2022
- Divisa: EUR

**FINMAN** u Mamperlán para el remate de escaleras de Finsa
Los mamperlanes Finfloor/Fiesta son el complemento ideal para la terminación de sus escaleras. Permite conseguir un efecto de "forrado" y continuidad en sus escaleras para un aspecto inmejorable.
