# Perfil de expnasión de Finsa. Para la unión de dos suelos al mismo nivel

- Propiedad del archivo: CONSTRUNARIO
- Formato: FIEBDC-3/2012
- Programa: Construnario Versión 3.51
- Fecha de los precios: 08/11/2022
- Divisa: EUR

**FINPEREX** u Perfil de expnasión de Finsa. Para la unión de dos suelos al mismo nivel
Perfil para la unión de dos suelos al mismo nivel. El suelo laminado, al estar compuesto por fibras de madera, necesita espacios de dilatación / contracción. El uso de perfiles de expansión es imprescindible en todos los pasos de puerta para permitir el libre movimiento del suelo flotante.
