# Perfil para transiciones entre pavimentos a distinto nivel de Finsa

- Propiedad del archivo: CONSTRUNARIO
- Formato: FIEBDC-3/2012
- Programa: Construnario Versión 3.51
- Fecha de los precios: 08/11/2022
- Divisa: EUR

**FINPERTRA** u Perfil para transiciones entre pavimentos a distinto nivel de Finsa
Perfil para transiciones entre pavimentos a distinto nivel (p.ej. parquet, cerámicas, moquetas...)
