# Cinta adhesiva manta de Finsa. Para unir las diferentes tiras de underlay

- Propiedad del archivo: CONSTRUNARIO
- Formato: FIEBDC-3/2012
- Programa: Construnario Versión 3.51
- Fecha de los precios: 08/11/2022
- Divisa: EUR

**FINCINTA** u Cinta adhesiva manta de Finsa. Para unir las diferentes tiras de underlay
Para unir las diferentes tiras de underlay
