# Manta de polietileno aislante, Pe Underway de Finsa

- Propiedad del archivo: CONSTRUNARIO
- Formato: FIEBDC-3/2012
- Programa: Construnario Versión 3.51
- Fecha de los precios: 08/11/2022
- Divisa: EUR

**FINUND** u Manta de polietileno aislante, Pe Underway de Finsa
Esta manta de polietileno incorpora un film aislante que protege adecuadamente su suelo FInfloor frente a la humedad. Tiene además una excelente resistencia a la rotura y un poder nivelador y de aislamiento acústicos muy buenos. Siendo el producto de gama intermedia, garantiza unas prestaciones excelentes, muy superiores a la media del mercado.
