# Manta Silent Underlay de Finsa. Reduce el sonio de la habitación

- Propiedad del archivo: CONSTRUNARIO
- Formato: FIEBDC-3/2012
- Programa: Construnario Versión 3.51
- Fecha de los precios: 08/11/2022
- Divisa: EUR

**FINSILE** u Manta Silent Underlay de Finsa. Reduce el sonio de la habitación
Desarrollada especificamente para mejorar la sensación de confort al pisar su suelo FINfloor. Reduce drásticamente el nivel de sonido que se genera en la propia habitación, además de cumplir con las exigencias de transmisión de sonido al piso inferior. Esta manta, además, está específicamente indicada para instalaciones con calefacción radiante por su capacidad de transmisión de calor y de barrera a la humedad gracias a la película de polietileno aislante que incorpora. Estas prestaciones se completan con una resistencia al desgarro, al punzonamiento y a la compresión excepcionales, que convierten esta manta en el complemento ideal para su instalación y asegurar el resultado de su FINfloor.
