# Manta Twin Underlay de Finsa

- Propiedad del archivo: CONSTRUNARIO
- Formato: FIEBDC-3/2012
- Programa: Construnario Versión 3.51
- Fecha de los precios: 08/11/2022
- Divisa: EUR

**FINTWIN** u Manta Twin Underlay de Finsa
El nuevo TWIN trae incorporado un film plástico con solapas que mejora su capacidad de ejercer de barrera de vapor, al igual que ya lo hacen el PE y el SILENT
